# Sanierung Bettenhaus 2
Angebotsaufforderung (GAEB 90, DA83)
Eröffnung: 17.08.21 10:10
Währung: EUR
Auftraggeber: Sportschule Baden-Baden Steinbach im Badischen Sportbund Fre

## Brandschutztüren
Datum: 14.07.21

### 01 Brandschutztüren

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

#### 01.01 Brandschutztüren

*Hinweis*

**01.01.0001 T30RS-Innentürelement 1-flgl., Nr.FT1**
Liefern und fachgerecht montieren von :
1-flgl. Türelement nach DIN 18095, DIN R
Elementmasse B x H= 1,265m x 2,135m
Türbreite i.L. B=1,100m Gehflügel
Türhöhe  i.L. H=2,135m, Oberlichthöhe H=0,365m
Profiloberfläche: RAL-Farbe nach Wahl
inkl. PZ-Schloss: KL. 5 EBH-Schloß D 65 20,
  Edelstahl (SAG 7468 SP)
Inkl. Panikbeschlag für NA-Türe
Drücker : Edelstahl-Drückergarnitur, mit Rundrosetten,
  Fabr. FSB, Typ 1070.

Fabrikat:  Schüco ADS 65.NI, o.glw.

Angeb. Fabrikat:______________________________
  (vom Bieter einzutragen)

Einbauort: KG, siehe beiliegende Pläne
Menge: 1,000 St

**01.01.0002 T30RS-Innentürelement 1-flgl., Nr.FT2**
Liefern und fachgerecht montieren von :
1-flgl. T30RS-Türelement mit Alupanel oben,
nach DIN 18095, mit 2 verglastem Seitenteil, DIN R
Elementmasse B x H= 1,635m x 2,500m
Türbreite i.L. B=1,200m Gehflügel
Türhöhe  i.L. H=2,135m, Oberlichthöhe H=0,365m
Profiloberfläche: RAL-Farbe nach Wahl
inkl. PZ-Schloss: KL. 5 EBH-Schloß D 65 20,
  Edelstahl (SAG 7468 SP)
Inkl. Panikbeschlag für NA-Türe
Drücker : Edelstahl-Drückergarnitur, mit Rundrosetten,
  Fabr. FSB, Typ 1070.
Feststellvorrichtung mit integriertem Rauchmelder, Türschließer und Schliessfolgeregelung in gesonderter
Position

Fabrikat:  Schüco ADS 65.NI, T30RS, o.glw.

Angeb. Fabrikat:______________________________
  (vom Bieter einzutragen)

Einbauort: KG, siehe beiliegende Pläne
Menge: 1,000 St

**01.01.0003 T30RS-Innentürelement, 1-flgl., FT3**
Liefern und einbauen eines Brandschutztürelements nach
DIN 18095, einflügelig, T30RS-feuerhemmender u.
rauchdichter Abschluss, Schallschutzklasse 3, DIN R
Schalldämmwert nach DIN 4109 Rw,R = 37 dB, mit
Stahlzarge
Öffnungsmaße: Rohbaubreite = 1.010mm
Höhe: OK fertiger Fußboden bis UK Rohsturz = 2.135mm,
Anschlag DIN R

Fabrikat:  JELD-WEN Türelement Typ 42,
  Professional, Tür PEFC-zertifiziert,
o.glw.

Angeb. Fabrikat:_________________________________
  (vom Bieter einzutragen)

Einbauort: EG, siehe beiliegende Pläne
Menge: 1,000 St

**01.01.0004 T30RS-Innentürelement, 1-flgl., Nr.FT4**
Liefern und fachgerecht montieren von :
1-flgl. T30RS-Türelement mit Alupanel oben,
nach DIN 18095, mit verglastem Seitenteil
Aufschlagrichtung: DIN L
Elementmasse B x H= 2,000m x 2,500m
Türbreite i.L. B=1,200m Gehflügel
Türhöhe  i.L. H=2,135m, Oberlichthöhe H=0,365m
Profiloberfläche: RAL-Farbe nach Wahl
inkl. PZ-Schloss: KL. 5 EBH-Schloß D 65 20,
  Edelstahl (SAG 7468 SP)
Inkl. Panikbeschlag für NA-Türe
Drücker : Edelstahl-Drückergarnitur, mit Rundrosetten,
  Fabr. FSB, Typ 1070.
Feststellvorrichtung mit integriertem Rauchmelder, Türschließer und Schliessfolgeregelung in gesonderter
Position

Fabrikat:  Schüco ADS 65.NI, T30RS, o.glw.

Angeb. Fabrikat:______________________________
  (vom Bieter einzutragen)

Einbauort: KG, siehe beiliegende Pläne
Menge: 1,000 St

**01.01.0005 T30RS-Innentürelement 1-flgl., Nr.FT5**
Liefern und fachgerecht montieren von :
2-flgl. T30RS-Türelement mit Oberlicht, nach DIN 18095
und verglastem Seitenteil
Aufschlagrichtung: DIN L
Elementmasse B x H= 1.645m x 2,500m
Türbreite i.L. B=1,200m Gehflügel
Türhöhe  i.L. H=2,135m, Oberlichthöhe H=0,365m
Verglasung VSG 8mm
Profiloberfläche: RAL-Farbe nach Wahl
inkl. PZ-Schloss: KL. 5 EBH-Schloß D 65 20,
  Edelstahl (SAG 7468 SP)
Drücker : Edelstahl-Drückergarnitur, mit Rundrosetten,
  Fabr. FSB, Typ 1070.
Inkl. Panikbeschlag für NA-Türe

Feststellvorrichtung mit integriertem Rauchmelder, Türschließer und Schliessfolgeregelung in gesonderter
Position

Fabrikat:  Schüco ADS 65.NI, T30RS, o.glw.

Angeb. Fabrikat:______________________________
  (vom Bieter einzutragen)

Einbauort: EG, siehe beil. Pläne
Menge: 1,000 St

**01.01.0006 T30RS-Innentürelement 1-flgl., Nr.FT6**
Liefern und fachgerecht montieren von :
2-flgl. T30RS-Türelement mit Oberlicht, nach DIN 18095
und verglastem Seitenteil
Aufschlagrichtung: DIN L
Elementmasse B x H= 1.800m x 2,500m
Türbreite i.L. B=1,200m Gehflügel
Türhöhe  i.L. H=2,135m, Oberlichthöhe H=0,365m
Verglasung VSG 8mm
Profiloberfläche: RAL-Farbe nach Wahl
inkl. PZ-Schloss: KL. 5 EBH-Schloß D 65 20,
  Edelstahl (SAG 7468 SP)
Drücker : Edelstahl-Drückergarnitur, mit Rundrosetten,
  Fabr. FSB, Typ 1070.
Inkl. Panikbeschlag für NA-Türe

Feststellvorrichtung mit integriertem Rauchmelder, Türschließer und Schliessfolgeregelung in gesonderter
Position

Fabrikat:  Schüco ADS 65.NI, T30RS, o.glw.

Angeb. Fabrikat:______________________________
  (vom Bieter einzutragen)

Einbauort: 1.OG, siehe beil. Pläne
Menge: 1,000 St

**01.01.0007 Demontage Innentürelement 1.flgl. mit Seitenteil, FT4**
Demontage Innentürelement 2-teilig als
Alu-Glas-Festelement,inkl. Entsorgung und
Deponiegebühr,
Elementmasse B x H= 1,635m x 2,500m, FT4
Bereich: KG
Menge: 1,000 St

**01.01.0008 Demontage Innentürelement 1.flgl., FT3**
Demontage Innentürelement 1-teilig als Alu-Türelement,
inkl. Entsorgung und Deponiegebühr,
Elementmasse B x H= 1,010m x 2,135m, FT3
Bereich: KG
Menge: 1,000 St

**01.01.0009 Demontage Innentürelement 1.flgl., FT5**
Demontage Innentürelement 1-flüglig als
Metall-Glas-Türelement,inkl. Oberlicht und Seitenteil,
inkl. Entsorgung und Deponiegebühr,
Elementmasse B x H= 1.645m x 2,500m
Bereich: EG
Menge: 1,000 St

**01.01.0010 Demontage Innentürelement 1.flgl., FT6**
Demontage Innentürelement 1-flüglig als
Metall-Glas-Türelement,inkl. Oberlicht und Seitenteil,
inkl. Entsorgung und Deponiegebühr,
Elementmasse B x H= 1.800m x 2,500m
Bereich: 1.OG
Menge: 1,000 St

#### 01.02 Stundenlohnarbeiten

**01.02.0001 Stundenlohnarbeiten Vorarbeiter**
Für evtl. erforderliche Arbeiten, die nicht im
Leistungsverzeichnis erfaßt sind und gegen Nachweis
zur Ausführung kommen, werden verrechnet für:
Vorarbeiter
Menge: 5,000 Std

**01.02.0002 Stundenlohnarbeiten Facharbeiter**
Für evtl. erforderliche Arbeiten, die nicht im
Leistungsverzeichnis erfaßt sind und gegen Nachweis
zur Ausführung kommen, werden verrechnet für:
Facharbeiter
Menge: 5,000 Std

**01.02.0003 Stundenlohnarbeiten Helfer**
Für evtl. erforderliche Arbeiten, die nicht im
Leistungsverzeichnis erfaßt sind und gegen Nachweis
zur Ausführung kommen, werden verrechnet für:
Helfer
Menge: 5,000 Std

USt %: 19,00
